# LRA Neubau Rettungswache Apolda
Angebotsaufforderung (GAEB 90, DA83)
Währung: EUR
Auftraggeber: Kreis Weimarer Land - Bauverwaltung

## Zusätzlicher Text
1. Gegenstand der Ausschreibung/Aufteilung des Leistungsverzeichnisses

Gegenstand dieser Ausschreibung ist das Gewerk

LOS 10 - ESTRICHARBEITEN

Das folgende Leistungsverzeichnis besteht aus einem Los. Es ist in
unterschiedliche Leistungsbereiche gegliedert, denen einzelnen
Untertitel zugeordnet sind.

Sämtliche ZTV und Anmerkungen sind aus ökonomischen und ökologischen
Gründen jeweils nur einmal ausgegeben, gelten aber uneingeschränkt
ebenso für alle Bauteile.

2. Bauaufgabe | Objektbeschreibung
Der Kreis Weimarer Land plant in Apolda, Jenaer Straße, den Neubau
einer Rettungswache. Die neue Rettungswache soll in unmittelbarer
Nachbarschaft des Robert-Koch-Krankenhauses entstehen.

Der Neubau ist im Wesentlichen ein eingeschossiges, nicht
unterkellertes Gebäude. Lediglich der im östlichen Gebäudeteil
angeordnete Technikbereich ist zweigeschossig.

Das Gebäude wird in Massivbauweise mit Plattengründung auf
Streifenfundamenten, Außen- und Innenwänden aus Stahlbeton oder
Kalksandsteinmauerwerk, Stahlbetonstützen und Stahlbetondecken mit
umlaufenden Attiken errichtet.

Außenseitig ist eine Vorhangfassade mit Faserzementplatten geplant.
Unterkonstruktion, Wärmedämmung und Luftschicht befinden sich zwischen
Rohbaumauerwerk und Vorhangfassadenplatten.
Am Fußpunkt der Außenwände werden Abdichtung, Perimeterdämmung und eine
Abdeckung aus Faserzementplatten angebracht.

Die vorgesehenen Aluminiumfenster erhalten zusätzlich
Sonnenschutzvorrichtungen. Die Eingangstüren werden als zweiflügelige
Rohrrahmentüren aus Aluminium mit Sicherheitsglasfüllung ausgeführt.
In den Garagenausfahrten sind schnell laufende Sektionaltore vorgesehen.

Tragende Innenwände werden als Kalksandsteinmauerwerk ausgeführt.
Trennwände im Bereich der Sozial-, Sanitär- und Büroräume werden als
Trockenbauwände errichtet.
Die Innentüren sind als mehrschichtige Holztüren mit Stahlzargen
geplant.
Für die Flurtüren sind Rohrrahmentüren aus Aluminium mit
Sicherheitsglasfüllung vorgesehen. Der Seminarraum ist vom Flur und vom
Foyer über Rohrrahmenelemente aus Aluminium begehbar.

Büro-, Sozial-, und Sanitärbereiche sowie Flure erhalten Abhangdecken.
Im Zwischenraum werden Heizungs-, Lüftungs- und Elektroleitungen
verzogen.
Die Abhangdecken werden bei Bedarf als schallabsorbierende Elemente
ausgeführt.
In den Fahrzeuggaragen werden an der Dachdecke Akustikelemente
vorgesehen.
Die Bodenplatten der Fahrzeughallen werden mit Betonkernaktivierung
ausgeführt. Hierbei werden, zwecks Temperierung der Räume, zwischen der
unteren und oberen Bewehrungslage der Bodenplatte, wassergefüllt
Rohrleitungen verlegt.

Die Büro-, Sozial- und Sanitärbereiche erhalten einen konventionellen
Fußbodenaufbau mit Fußbodenheizung.
Somit verspringt die Bodenplattenoberkante zwischen Büroräumen und
Fahrzeughallen um ca. 10 cm.

Den oberen Abschluss des Gebäudes bilden Flachdächer auf zwei
verschiedenen Ebenen mit umlaufenden Attiken. Die Attiken der unteren
Ebene (OK StB-Dachdecke +3,72 m) sind ca. 1,75 m hoch, bestehen aus
Kalksandsteinmauerwerk und sind mit Stahlbetonstützen und -balken
stabilisiert.Die Attiken der oberen Ebene (OK StB-Dachdecke +4,90 m)
bestehen aus Kalksandsteinmauerwerk und sind ca. 57 cm hoch.
Die Oberkante aller Rohbauattiken ist identisch und liegt bei ca. 5,47
m über OK FFB EG.

Alle Dachflächen sind als Retentionsdächer ohne Gefälle mit
Retentionsboxen zur Regenwasserspeicherung und -nutzung und extensiver
Begrünung konzipiert. Ein Teil der Dachflächen wird mit PV-Modulen
bestückt, welche auf einer Auflast gehaltenen Unterkonstruktion
installiert werden.Die notwendigen Sicherungseinrichtungen
(Anschlagpunkte, Geländer) werden auch Auflast gehalten ausgeführt.
In der Dachfläche der Technikbereichs wird zusätzlich zu einem
Dachausstieg eine Einbringöffnung für technische Geräte vorgesehen. Die
Erschließung der einzelnen Dachflächen erfolgt von dort über fest
installierte Dachleitern.

Die Ableitung des Regenwassers von den Dachflächen erfolgt durch
beheizbare, gedrosselte Flachdachgullys und Fallrohre im Gebäudeinneren.

Des Weiteren werden auf dem Flachdach vier Wärmepumpen, andere Lüftungs-
 und Klimatechnikgeräte und eine Funkantenne aufgestellt.

3. Lage der Baustelle | Umgebung | Zufahrt

BaugrundstückStraße : Jenaer Straße Ort : 99510 Apolda
Gemarkung : Apolda
Flur : 15
Flurstücke :  2130/26

Der geplante Neubau liegt in direkter Nachbarschaft zum Robert-Koch-
Krankenhaus. Die gesetzlichen Ruhezeiten sind bei der Benutzung
lärmintensiver Arbeitsgeräte nach der 32. Verordnung zur Durchführung
des Bundesimmissionsschutzgesetzes einzuhalten.

Einer Verschmutzung der umliegenden Straßen und Wege sowie einer
Verletzung des Grünbestandes ist entsprechend vorzubeugen.
Alle öffentlichen Straßen sind unverzüglich von Verschmutzungen durch
den Baustellenbetrieb zu reinigen.

Parkmöglichkeiten für Baustellen-/Firmenfahrzeuge auf dem Gelände/im
Baustellenbereich sind mit dem AG abzusprechen.
___________________________________________________________________

## Zusätzlicher Text
1. Arbeitsablauf (Abschnitte, Arbeitsunterbrechungen,
Arbeitsbeschränkungen)

Ab Einrichtung der Baustelle ist für den gesamten Bauabschnitt eine
kontinuierliche Bauausführung vorgesehen.

2. Besondere Erschwernisse

In jeder Bauphase werden zeitgleich mehrere Auftragnehmer (AN) auf der
Baustelle tätig sein.

3. Baustelleneinrichtung

Die allgemeine Baustelleneinrichtung (Bauzaun, Sanitärcontainer) werden
 bauseits durch den Auftraggeber (AG) bzw. in dessen Auftrag zur
allgemeinen Nutzung gestellt.
Die Baustelleneinrichtung in Hinblick auf die eigene Leistung ist nach
DIN 18299 Nebenleistung, durch den AN selbständig festzulegen und somit
mit den Einheitspreisen abgegolten.
Es sind alle notwendigen Leistungen und Aufwendungen zu berücksichtigen.
 Eine besondere Vergütung innerhalb des Leistungsverzeichnisses erfolgt
nicht.

Die eigentliche Baustelleneinrichtung ist im Einvernehmen mit der
Bauleitung entsprechend der örtlichen Verhältnisse durchzuführen, so
dass ein reibungsloser Ablauf der Arbeiten gewährleistet ist. Mit
Abnahme der Baustelleneinrichtung geht die Gefahr nicht auf den AG über.

Vor Einrichten der Baustelle durch den AN ist ein
Baustelleneinrichtungsplan zu erstellen und dem AG zur Genehmigung
vorzulegen. Dabei ist zu berücksichtigen, dass etwaige
Vermessungsarbeiten, insbesondere für Absteckung und Nachprüfung der
Straßen-, Wege- und Baugrenzen, nicht behindert werden.
Baustelleneinrichtung auf Grasnarbe oder Humus ist nicht gestattet.
Standplätze für Firmencontainer sind im Bereich des Baugeländes
vorhanden.
Weitere Lagermöglichkeiten sind stark eingeschränkt, d.h. eine
ausgedehnte Zwischenlagerung ist nicht möglich.

Sollte der AN beabsichtigen, angrenzende Nachbargrundstücke zu
Lagerzwecken anzumieten, tut er das auf eigene Rechnung. Die dafür
erforderliche Genehmigung der Eigentümer ist dem AG vorzulegen.

Die Einrichtung der Baustelle ist so vorzunehmen, dass die Ver- und
Entsorgungsleitungen der Baumaßnahme rechtzeitig und ohne Behinderung
verlegt werden können.
Die Wahl technologischer Vorgänge bleibt, wenn nicht anders beschrieben,
 dem Auftragnehmer überlassen. Dabei sind die Arbeiten so auszuführen,
dass Beeinträchtigungen anderer Gewerke und deren Arbeiten,
Belästigungen durch Lärm und Staub auf das unvermeidbare Maß reduziert
werden.

Die Anlieferung von Maschinen, Werkzeugen und Baumaterialien ist vom AN
so zu steuern, dass diese erst dann auf die Baustelle geliefert werden,
wenn Personal des AN zum Empfang und geeignete Lagerungs- und
Aufbewahrungsmöglichkeiten bereitstehen.
Die Lagerung größerer Mengen an Verbrauchsmaterial ist mit der
Bauleitung/Tragwerksplanung abzustimmen.
Zwischenlagerkosten werden nicht gesondert vergütet.

Sämtliche anstehenden Arbeiten, die Logistik, die Verkehrssicherung
sind nach den genannten Kriterien auszurichten.
Für die Sicherung der Baustelle während der Bauarbeiten entsprechend
der staatlichen/behördlichen und berufsgenossenschaftlichen
Vorschriften, sowie den Unfallverhütungsvorschriften ist der AN allein
verantwortlich.

Beim Abbau der Baustelleneinrichtung ist zu beachten:
Der AG ist über den beabsichtigten Abbau der Baustelleneinrichtung oder
von wesentlichen Teilen derselben zu informieren. Nicht mehr benötigte
Teile der Baustelleineinrichtung sind unverzüglich zu entfernen.
Nach Abbau der Baustelleneinrichtung sind das dafür benötigte Gelände
bzw. die genutzten baulichen Anlagen und Gebäude in den ursprünglichen
Zustand zu versetzen, falls nichts anderes vereinbart ist.

4. Baustellenreinigung und Entsorgung

Baubegleitend sind Verunreinigungen, anfallender Bauschutt, Sondermüll
und Abfälle besonderer Deponierung täglich restlos, ohne besondere
Aufforderung und auf Kosten des AN zu beseitigen.
Sollte die Beräumung durch den AN nicht im gewünschten Umfang erfolgen
und wird einer besonderen Aufforderung nicht Folge geleistet, ist der
AG berechtigt, Dritte mit der Beräumung und Herstellung von Ordnung und
Sicherheit auf Kosten des AN zu beauftragen.
Grundsätzlich sind alle bei den durch den AN auszuführenden Arbeiten
anfallenden Abfälle von diesem genehmigt zu entsorgen.

Beim Verlassen der Baustelle sind die Fahrzeuge des AN notwendigenfalls
zu reinigen. Werden öffentliche Verkehrsflächen verschmutzt, sind diese
 wenn nötig auch mehrmals täglich  ohne zusätzliche Vergütung durch den
AN zu reinigen. Sollte die Straßenreinigung durch den AN nicht im
gewünschten Umfang erfolgen und wird einer besonderen Aufforderung
nicht Folge geleistet, ist der AG berechtigt, Dritte mit der
Straßenreinigung auf Kosten des AN zu beauftragen.

5. Arbeitsgerüste | Leitern

Die Arbeitsgerüste (Flächen- und Schiebegerüste) für die eigenen
Leistung und während der Bauzeit notwendige Leitern/Treppen sind
Nebenleistung nach VOB DIN 18 299 und in die Einheitspreise
einzukalkulieren.
Arbeitsgerüste (Flächen- und Schiebegerüste) deren Arbeitsbühnen höher
als 2,00 m über OK Fußboden oder OK Gelände liegen (entspricht einer zu
bearbeitenden Fläche höher als 3,50 m über Aufstandsfläche der Gerüste),
 werden vom AG gestellt oder sind in gesonderten Positionen der
Leistungsverzeichnisse enthalten.

6. Mitbenutzung fremder Einrichtungen | Überlassung von Anschlüssen für
Energie, Wasser, Abwasser

Die Bereitstellung von Stromverteiler wird durch die ausführende
Elektrofirma bzw. den AG sichergestellt. Es werden Unterverteilungen
auf dem Baufeld aufgestellt, welche von allen Firmen genutzt werden.
Notwendige Verlängerungen sind von AN mitzubringen. Diese müssen den
VDE-Vorschriften entsprechen.
Der Unternehmer haftet für sämtliche aus der Unterlassung von
Sicherungsmaßnahmen dem Auftraggeber erwachsenden unmittelbaren und
mittelbaren Schäden und verpflichtet sich, den Auftraggeber von allen
gegen diesen etwa erhobenen Ansprüchen, die auf ungenügender Sicherung
der Baustelle beruhen, in vollem Umfang freizustellen.
Für den Bauwasseranschluss sind frostsichere Verwahrungen, sonstige
Schutzmaßnahmen wie Einhausung, Überfahrschutz, Schläuche, Absteller,
Zähleinrichtungen etc. vom AN eigenständig zu organisieren.
Der Anschluss kann durch alle am Bau tätigen Firmen genutzt werden.
Schlauchverlängerungen sind Sache des AN. Diese sind täglich auf
Dichtheit zu prüfen.

7. Zweck und Vorhaltungsdauer von eigenen Einrichtungen

Gewerkespezifische Einrichtungen sind nur für die Zwecke des jeweiligen
AN vorzusehen und für die Dauer der eigenen Arbeiten vorzuhalten. Eine
Überlassung von Einrichtungen an andere AN ist in der Regel nicht
vorgesehen, Abweichungen davon sind im LV gesondert aufgeführt.

8. Verwendung von Recyclingstoffen

Keine, eventuelle Abweichungen werden im LV gesondert erwähnt.

9. Anforderungen an wiederaufbereitete und nicht genormte Stoffe und
Bauteile

Es sind nur genormte Baustoffe zu verwenden, eventuelle Abweichungen
werden im LV besonders erwähnt.
Die Bauleistungen sollen den allgemein anerkannten Regeln der Technik
und den geltenden DIN / EN Normen entsprechen, wenn nichts anderes
ausgeschrieben ist.

10. Besondere Anforderungen an Stoffe und Bauteile

Keine, eventuelle Abweichungen werden im LV gesondert erwähnt.

11. Art und Umfang von Eignungs- und Gütenachweisen

Für alle verbauten Baumaterialien, Bauteile und Bausysteme sind
aussagekräftige Nachweise für Eignung und Güte vor Stellung der
Schlussrechnung zu erbringen.
Der AN verpflichtet sich, eine Qualitätsakte anzulegen und die sach-
und qualitätsgerechte Ausführung der Arbeiten nachzuweisen.

12. Weiterverwendung von Stoffen

Keine, abweichende Regelungen werden im LV gesondert erwähnt.

13. Entsorgung von Böden, Stoffen und Bauteilen

Die durch die im Leistungsverzeichnis aufgeführten Arbeiten anfallenden
Stoffe und Bauteile sind für die Entsorgung nach Arten zu trennen, in
Behälter des AN zu sammeln und mittels geeigneten Transportmitteln des
AN gemäß den geltenden Vorschriften auf eine vom AN zu wählende Deponie-
 oder Recyclinganlage zu entsorgen. Container, Kipp-, Deponie- und
Entsorgungsgebühren sind in die Einheitspreise einzukalkulieren. Der
Nachweis der geordneten Entsorgung ist unmittelbar zu erbringen:
Die Entsorgung sämtlicher von der Baustelle entfernten Abfälle ist
mittels Wiegescheine, Übernahme- bzw. Begleitscheine nachzuweisen. Im
Falle gefährlicher Abfälle sind zusätzlich Entsorgungsnachweise
vorzulegen.
Nach Abschluss der Baumaßnahme ist dem AG eine vollständige
Dokumentation zu übergeben.
Grundlage der Wiederverwendung oder Entsorgung sind die Bestimmungen
des Gesetzes zur Förderung der Kreislaufwirtschaft und Sicherung der
umweltverträglichen Beseitigung von Abfällen (Kreislaufwirtschafts- und
Abfallgesetz  KrW-/AbfG) und nachgeordneter Rechtsverordnungen. Mit dem
Bauschuttmaterial ist entsprechend den Technischen Regeln der LAGA
sowie der vorläufigen Hinweise zum Einsatz von
Baustoffrecyclingmaterial unter Beachtung des Bundes-
Bodenschutzgesetzes (BbodSCHG) und der Bundes-Bodenschutz- und
Altlastenverordnung (BbodSchV) zu verfahren, wobei eine höchtsmögliche
Verwertung anzustreben ist.

14. Bereitstellung von Stoffen und Bauteilen durch den AG

Keine, eventuelle Abweichungen gesondert im LV.

15. Transportarbeiten

Der AG übernimmt keinerlei Transportleistungen auf der Baustelle
(Entgegennahme, Abladen, Lagern und Transport von Stoffen und
Bauteilen).

16. Leistungen für andere Unternehmer

Keine, abweichende Regelungen werden im LV gesondert erwähnt.

17. Mitwirken beim Einstellen und bei der Inbetriebnahme von Anlagen

Der AN verpflichtet sich zur Übergabe der notwendigen Unterlagen für
die Inbetriebnahme des Gesamtgebäudes 14 Tage vor Abnahme der eigenen
Leistung.

18. Benutzung vor Abnahme

Bei Benutzung vor Abnahme aufgrund von funktionellen und
technologischen Zwängen erfolgt am Tag der Fertigstellung eine
gemeinsame Zustandsfeststellung durch Bauleitung des AG und AN.
Der Zeitpunkt der Fertigstellung ist der Bauleitung des AG mindestens 5
Werktage vorher anzuzeigen.

19. Fachbauleiter

Der AN hat spätestens zur Bauanlaufberatung einen Fachbauleiter
schriftlich zu benennen, der als Entscheidungsbefugter eingesetzt wird.
Der vom AN benannte Fachbauleiter ist für die technische und
unfalltechnisch einwandfreie Durchführung der Arbeiten auf der
Baustelle voll verantwortlich. Er hat, wenn Arbeiten des AN ausgeführt
werden, vor Ort anwesend und der deutschen Sprache mächtig zu sein. Er
hat in die unmittelbar auszuführenden Arbeiten einzuweisen und alle
erforderlichen Belehrungen zum Arbeitsschutz nachweislich vor Beginn
der Arbeiten durchzuführen. Der AN ist verpflichtet, Tagesberichte zu
führen, die wöchentlich der örtlichen Bauüberwachung vorgelegt werden.
Weiterhin ist der AN verpflichtet, der Bauleitung zu den wöchentlich
stattfindenden Bauberatungen die Kapazitäts- und Einsatzplanung seiner
Arbeitskräfte zur Koordinierung der Bauleistung zu übergeben.

20. Bautagebuch

Durch den AN ist ein Bautagebuch zu führen. Es hat für jeden Arbeitstag
mindestens folgende Angaben zu enthalten:
- Arbeitskräftezahl
- geleistete Arbeit
- Maschinen- und Großgeräteeinsatz
- Baustellenverhältnisse (Wetter)
- Besondere Vorkommnisse
Das Bautagebuch ist der Bauüberwachung regelmäßig zur wöchentlichen
Bauberatung vorzulegen und durch diese abzuzeichnen. Es wird spätestens
mit der Schlussrechnung an den AG übergeben.

21. Bauberatungen

Zur fachlichen und terminlichen Koordinierung aller am Bau Beteiligten
werden wöchentlich bzw. nach Festlegung durch den AG Bauberatungen
durchgeführt. Der AN hat durch seinen Fachbauleiter oder einen
kompetenten Vertreter an diesem Termin teilzunehmen. Die Nichtteilnahme
wird als Bauverzögerung/Baubehinderung gemäß §5 VOB/B angesehen.

22. Terminpläne| Besetzung der Baustelle

Der AN hat spätestens zwei Wochen nach der Bauanlaufberatung einen
Feinterminplan mit Kapazitätsuntersetzung und voraussichtlichem
Zahlplan auf der Grundlage des Generalterminplans der Bauleitung und
unter Beachtung der Vertragsfristen zu erbringen. Der AN hat diesen
Terminplan koordinierend mit dem AG und der örtlichen Bauüberwachung
abzustimmen. Die in den Besonderen Vertragsbedingungen (BVB)
aufgeführten vertraglichen Termine und die Feinterminplanung werden in
den Bauzeitenplan überführt. Es ist vorgesehen, diesen Bauzeitenplan
regelmäßig zu aktualisieren und an die ausführenden Firmen zu verteilen.
 Für die Aktualisierung des Bauzeitenplans ist eine monatliche Zuarbeit
des AN erforderlich.

23. Ausführungsunterlagen, Werkstattzeichnungen

Dem Auftragnehmer werden die Pläne 1 - fach in Papierform und
zusätzlich als PDF- Datei zur Verfügung gestellt. Die Übergabe erfolgt
zur Bauanlaufberatung.
Bei ggf. vereinzelt notwendige Planänderungen werden die entsprechenden
Tekturpläne bzw. betreffenden Planausschnitte im PDF- Format übergeben.

Die vom AN verwendeten Ausführungsunterlagen müssen den Freigabevermerk
des Architekten tragen, um Verwechslungen bei der Bauausführung zu
vermeiden.
Nicht freigegebene Unterlagen dürfen nicht verwendet werden. Dies
entbindet den AN aber nicht von seiner eigenen Prüfungs- und
Hinweispflicht. Diese bleiben unberührt.

Dem AN überlassene Planunterlagen sind vor der Ausführung hinsichtlich
Maßen und Detailangaben durch den AN zu prüfen. Auftretende
Unstimmigkeiten oder Bedenken sind der Bauleitung des AG unverzüglich
mitzuteilen. Alle zur Verwendung gelangenden Materialien müssen vor
Beginn der Arbeiten bemustert werden. Muster sind dem AG kostenfrei zu
überlassen. Die Erstellung einer Bemusterungsliste erfolgt durch den AN
und ist in den Einheitspreisen einzukalkulieren. Vor einer
Materialbestellung ist die Freigabe des Produkts durch den AG
erforderlich. Es dürfen nur Fabrikate und Materialien zur Ausführung
gelangen, die in schriftlicher Form freigegeben wurden und eine gültige
bauaufsichtliche Zulassung haben.

Für alle konstruktiven Bauteile sind vom AN Werkstattzeichnungen
anzufertigen. Vorgegebene Konstruktionen sind auf ihre Statik zu prüfen.
 Zusätzlich sind Verbindungen zu detaillieren und statisch nachzuweisen.

Folgende Planunterlagen sind Bestandteil der Ausschreibung und  liegen
dem LV als Anlage bei:

-  6115__Grundriss EG - Estrich_21-49_2026_01_15.pdf
24. Unterlagen zur Abnahme

Nach Fertigstellung seiner Leistung hat der AN ohne zusätzliche
Vergütung folgende Unterlagen nach Abstimmung zu Form und Inhalt mit
der Bauleitung in einfacher Ausfertigung in Papierform im Ordner sowie
digital auf Datenträger (DVD/Stick) zu übergeben:
- Prüfatteste, Zulassungen und Abnahmebescheinigungen von staatlichen
 und hierfür besonders bestimmten Stellen, insbesondere
 Abnahmebescheinigungen von Sachverständigen für diejenigen
 Anlagen, die einer solchen Abnahme bedürfen
- Verwendbarkeitsnachweise der eingesetzten Materialien und Bauprodukte
 (Zulassungen, Prüfzeugnisse) und ggf. vorhabensbezogene
 Übereinstimmungserklärung
- Fachbauleitererklärungen
- Fachunternehmerbescheinigung
- Montage-/Werkstatt-/Revisionspläne / Bestandspläne
- Bedienungs- und Pflegeanleitungen sowie Handbücher für alle
  technischen Anlagen
- Wartungsanweisungen
- Liste über verwendete Materialien und Einbauorte, Produktdatenblätter
 vertraglich vereinbarte Nachweise über bestimmte Eigenschaften von
 Baustoffen und Bauteilen
- Nachweise für Bauteile entsprechend der GEG-Anforderungen

25. Firmenwerbung

Firmenschilder dürfen nicht am Bauzaun, Baukörper, Gerüsten,
Gerüstplanen etc. angebracht werden.

26. Ausführungsbestimmungen

Der AN hat, später nicht mehr sichtbare, wichtige Detailpunkte
fotografisch zu dokumentieren. Vor der Ausführung von Folgearbeiten,
die vorangehende Leistungen verdecken, ist die Bauüberwachung des AG
rechtzeitig zu informieren. Diese Informationen haben zur jeweils
vorangegangenen Bauberatung zu erfolgen.
Jede Vorleistung ist zu überprüfen! Etwaige Bedenken sind umgehend
anzuzeigen! Nachteilige Folgen sind darzulegen.
Der AG stellt auf der Baustelle Höhenbezugspunkte und die Hauptachsen
des Gebäudes zur Verfügung (VOB/B § 3 Nr. 2). Der AG behält sich vor,
diese Leistung über eine entsprechende LV-Position auszuschreiben.
Alle für die ausgeschriebenen Arbeiten des entsprechenden Gewerkes
erforderlichen Einmessarbeiten gehen zu Lasten des AN.

Zur Anordnung von eigener Baustelleneinrichtung wie Lagerplätzen,
Aufenthaltsräumen etc. hat der AN dem AG rechtzeitig vor
Ausführungsbeginn einen Baustelleneinrichtungsplan zur Abstimmung zu
übergeben. Die Lagerung von Materialien erfolgt auf Gefahr des AN. Für
den Verschluss eigener Lager- und Arbeitsplätze hat der AN auf eigene
Kosten zu sorgen.

Der AN verpflichtet sich, erforderliche Maßnahmen zum Schutz vor
Witterungs- und Winterschäden zu treffen. Dazu gehören auch die ggf.
erforderliche Kontrolle der Baustelle und der Schutz von vorhandenen
Messeinrichtungen, unabhängig von deren Rechtsträgerschaft.

Alle Leistungen dürfen bei Witterungsverhältnissen, die sich nachteilig
auf die Leistung oder die vorhandene Bausubstanz auswirken können, nur
ausgeführt werden, wenn durch geeignete Maßnahmen Schäden
ausgeschlossen werden. Dies gilt insbesondere auch für den Schutz von
Bauwerken und Rohbauten vor eindringendem Wasser.

27. Materialien

Alle zur Anwendung kommenden Bauprodukte und Bauarten müssen den
Anforderungen der Muster-Verwaltungsvorschrift Technische Baubestimmungen in der aktuellen Fassung entsprechen. Die den Bauprodukten
zugehörigen Übereinstimmungsnachweise sowie Prüfzeugnisse und
bauaufsichtliche Zulassungen sind der örtlichen Bauleitung vor
Ausführungsbeginn vorzulegen.

28. Sonstiges | Besondere Anforderungen | Vorschriften | Maßnahmen

Für die Baustelle ist ein SiGeKo bestellt. Der AN hat seine
Angestellten und Nachauftragnehmer über den Inhalt des Arbeits- und
Sicherheitsplanes zu belehren und die erfolgten Instruktionen dem AG
schriftlich zu bestätigen.

Mit Verschluss des Rohbaus, d.h. mit Einbau der Fenster und Außentüren
herrscht im Gebäude generelles Rauchverbot.
________________________________________________________________________

## Zusätzlicher Text
Geplante Bauzeit (LOS 10 - ESTRICHARBEITEN)

Beginn: 01.06.2026
Ende: 30.09.2026

Es ist zu beachten und in das Angebot einzukalkulieren, dass die
Arbeiten in
Abschnitten nach Bauablaufplan (ca. 4 Bauabschnitte) durchzuführen sind.
Es sind Unterbrechungen und mehrere Anfahrten notwendig.

Bauarbeiten an Sonn- und Feiertagen dürfen nur mit Ausnahmegenehmigung
verrichtet werden.
________________________________________________________________________
_

## Zusätzlicher Text
Die Bauleistungen sollen den allgemein anerkannten Regeln der Technik
und den geltenden DIN / EN-Normen entsprechen, wenn nichts anderes
ausgeschrieben ist.
Mit seiner Unterschrift unter sein Angebot erkennt der AN an, dass
diese Regelungen Vertragsbestandteil werden.

Soweit in der Leistungsbeschreibung auf technische Spezifikationen (z.B.
 nationale Normen, mit denen europäische Normen umgesetzt werden,
Europäische technische Zulassungen, gemeinsame technische
Spezifikationen, Internationale Normen) Bezug genommen wird, werden
auch ohne den ausdrücklichen Zusatz: "oder gleichwertig" immer
gleichwertige Technische Spezifikationen in Bezug genommen.

Seitens des Bieters sind im Leistungsverzeichnis an geforderter Stelle
die angebotenen Erzeugnisse und Hersteller einzutragen, auch wenn das
im LV vorgegebene Material kalkuliert wurde.
________________________________________________________________________
_

## Zusätzlicher Text
Die Zertifikate der Hersteller und die allgemeinen bauaufsichtlichen
Zulassungen sind dem Auftraggeber (AG) vor der Abnahme zu übergeben.
___________________________________________________________________

## Zusätzlicher Text
Die Abrechnung erfolgt nach den Zeichnungen des jeweiligen Planers,
soweit die ausgeführten Leistungen diesen Zeichnungen entspricht. Sind
solche Zeichnungen nicht vorhanden, ist die Leistung gemeinsam
aufzumessen.

Bei der Abrechnung der Leistungen sind die gleichen Positionsnummern
wie im Leistungsverzeichnis zu verwenden. Sämtliche Aufmaße und
Rechnungen sind kumulierend zu erstellen. Zu allen Aufmaßen sind
verkleinerte Pläne oder Planausschnitte mit farbigen Eintragungen des
entsprechenden Leistungszuwachses beizulegen. Ab der zweiten
Abschlagsrechnung einschließlich Schlussrechnung ist eine
Aufmaßzusammenstellung mit Angabe aller Abschlagszahlungen und der
jeweiligen Abrechnungsmenge der Leistungspositionen sowie
Aufmaßblattnummern beizufügen. Es muss nachvollziehbar sein, in welcher
Abschlagsrechnung welche Leistung erbracht wurde.Aufmaßblattnummern
sind in der Angabe der Abschlagszahlungen fortlaufend zu nummerieren.
Jede Leistungsposition ist auf einem separaten Aufmaßblatt kumulierend
auszuführen.Die Rechnungen sind als Original inkl. Aufmaß im Original
mit Unterschrift an das bauüberwachende Büro zur Prüfung und
Weiterleitung an den AG einzureichen. Das Aufmaß ist vorab 14 Tage vor
Rechnungslegung beim bauüberwachenden Büro einzureichen.
________________________________________________________________________
_

## Zusätzlicher Text
Zusätzlich zu den üblichen Angebotsunterlagen wird durch den Bauherrn
die Freistellungsbescheinigung von der Bauabzugssteuer des zuständigen
Finanzamtes verlangt.
___________________________________________________________________

## Zusätzlicher Text
Grundlage und Bestandteil der nachfolgend angebotenen Leistungen bilden
die Bedingungen der VOB, Teil A, B und C in der jeweils gültigen Form
zum Zeitpunkt des Vertragsabschlusses.

Alle angebotenen Leistungen verstehen sich einschließlich notwendiger
Nebenleistungen wie Lieferung, An- und Abtransport sowie fachgerechter
Entsorgung.

Grundlage für die Ausführung der Arbeiten sind die anerkannten Regeln
der Technik,  alle technischen Regelwerke, die zugehörigen EN- bzw. DIN-
Normen und rechtlichen Vorschriften, Arbeitsstättenrichtlinien,
Unfallverhütungs-vorschriften, behördlichen Erlasse und Gesetze, sowie
Auflagen der Feuerwehr.
___________________________________________________________________

## Zusätzlicher Text
Vom Auftraggeber wird eine Höhenkote und ein Höhenbezugspunkt je
Geschoß vorgegeben. Der AN bringt ein Meterriß in jedem Raum an, das
ist in die Positionen einzukalkulieren.

Werden Mehrdicken gegenüber dem Leistungsverzeichnis erforderlich, sind
diese vor Beginn der unmittelbar betroffenen Leistung mit dem AG/der
Bauleitung zu vereinbaren.

Bereits fertiggestellte Leistungen Dritter, wie Sichtbetonbauteile,
Installationen, Fertiglackierungen von Heizkörpern, Türen,
Holzbauteilen, Treppen, Belägen etc. sind durch den Auftragnehmer gegen
Beschädigung und Verschmutzung wirksam zu schützen. Bei
Materialtransport durch bauseits angebrachte Türen oder Fenster sind
Vorkehrungen zu treffen, um Beschädigungen der Gewände, Bekleidungen
und Schwellen zu vermeiden. Die Art des Materialtransportes ist mit der
Bauleitung abzusprechen.

Auf die Rohdecke gestellte, selbstklebende Randstreifen sind
stoßüberlappend so anzubringen, dass alle Bauteile wirksam getrennt
sind und eine Überlänge über OK-Estrich gewährleistet ist. Der
Randstreifenüberstand darf vom Estrichleger grundsätzlich nicht
abgeschnitten werden. Er wird vom Bodenleger, Fliesenleger etc.
belagsbündig abgeschnitten, um zu gewährleisten, dass die
Kontakttrennung im Randanschluss erhalten bleibt. Ist die
Wandbekleidung nicht bis zur Rohdecke geführt und befindet sich der
Absatz noch innerhalb des Fußbodenaufbaus, so müssen zur Vermeidung von
Schallbrücken Dämmstoffstreifen als Auflage für die abgewinkelten
Randstreifen eingebracht werden. Bei zweilagigen Dämmschichten ist der
abgewinkelte Schenkel des Randstreifens auf die erste Dämmschichtlage
zu stellen. Auch bei Rohr- und Kanaldurchführungen sind Randstreifen zu
verlegen. Randdämmstreifen sind wie die Dämmung abzudecken.

Es dürfen nur trittfeste Wärmedämmstoffe (Kennzeichnung WD) verwendet
werden. Polystyrol-Hartschaumplatten müssen zur Vermeidung von
Schwindfugen ausreichend abgelagert sein. Der Nachweis über das
Herstellungsdatum kann verlangt werden.

Gefälle zu Einläufen ist in der Regel von 4 Seiten
("pyramidenstumpfartig") auszuführen.

Die Estrichoberfläche ist so auszuführen, dass Nutzbeläge üblicher Art,
wie Teppich, PVC, Parkett, Fliesen etc. aufgebracht werden können.
Somit sind Estrichoberkanten genau einzuhalten und Schwindrisse zu
vermeiden.

Die mit frisch ausgeführtem Estrich fertiggestellten Räume sind ohne
Inanspruchnahme fremder Hilfe abzusperren, einschließlich des
benötigten Absperrmaterials und, soweit erforderlich, gegen rasches,
ungleichmäßiges Austrocknen zu schützen, insbesondere gegen Zugluft.

Fugen sind nach eigenem, mit der Bauleitung abzustimmenden, Fugenplan
anzulegen. Die Felder sollen nicht größer als 40 m² sein. Es sind auch
Unterteilungen vorzunehmen, wenn die Flächen verspringen. Die einzelnen
Felder sind ohne Arbeitsunterbrechung herzustellen. Ggf. notwendige
Bewehrungen sind bei Bewegungsfugen zu unterbrechen.

Scheinfugen zur weiteren Unterteilung von Bewegungsfugen, die nicht in
den Belag übernommen werden, bzw. konstruktiv, z.B. durch
Arbeitsabschnitte entstehen, werden vom Fachgewerk Bodenbelag
verschlossen.

Ist eine Bauaustrocknung mit Trockengeräten vorgeschrieben bzw. im
Leistungsverzeichnis enthalten, so ist bis auf den vorgegebenen
Sollwert zu trocknen. Das Aufstellen eines Hygrometers zählt zu den
Nebenleistungen.
________________________________________________________________________
_

## LOS 10 - ESTRICHARBEITEN
Datum: 30.09.25

### Gewerk 25 ESTRICHARBEITEN

#### Titel 25.01 UNTERGRUNDVORBEHANDLUNG

**25.01.0010 Untergundreinigung, Estricharbeiten**
vorsichtiges Reinigen der Bodenplatte mit oberseitiger
Abdichtung, Bitumenschweißbahn, von groben
Verschmutzungen durch Abstoßen von Mörtelresten und
Abkehren von sonstigem Bauschmutz,
inkl. beseitigen und entsorgen des anfallenden
Schmutzes.
Menge: 787,000 m²

**25.01.0020 Estrich abstellen, bis 200 mm**
Glatte nicht saugende Schalung für Randbereiche vor dem
Einbau von Dämmung/Estrich abstellen und nach dem
Erhärten des Estrichs wieder entfernen.

Untergrund:  Bodenplatte Beton mit oberseitiger
 Abdichtung, Bitumenschweißbahn
Aufbauhöhe
Fußboden: ca. 180 mm
Estrichstärke: ca. 65 mm
Dämmstärke: ca. 100 mm

Einbaubereiche: Duschräume

Befestigung ohne Beschädigung/Durchdringung der
Bodenplattenabdichtung
Menge: 14,000 m

**25.01.0030 Trockenschüttung, 10 mm**
Ausgleichsschüttung auf der Abdichtung der Bodenplatte
bzw. über Kabelkanälen, gebundene Form,
liefern und sach- und fachgerecht einbauen.

inkl. Ausführung in Kleinstflächen (bis ca. 0,5 m²)

Funktion: Flächenausgleich
Nutzlast: 5 kN/m²
Dicke i. M.: 10 mm
Menge: 10,000 m²

**25.01.0040 Wärmedämmung Estrich, einlagig, EPS 035 DEO dh, 70 mm**
Wärmedämmschicht für Fußboden, aus Polystyrol-
Hartschaum EPS DIN EN 13163, inkl. Anarbeiten der
Wärmedämmung an Kabelkanäle, Bodentanks, Rohre und.
dgl.,
als Unterlage für Estrich bzw. FBH-Verlegeplatte
liefern und auf der Bodenplatte/Abdichtung
sach- und fachgerecht einbauen.

Auf die Wärmedämmung erfolgt der Einbau einer FBH-
Verlegeplatte EPS 040 DES sg (Dicke 30 mm)-durch das
Gewerk HLS.

Material: EPS (DIN EN 13163)
Dicke: 70 mm
Bemessungswert derWärmeleitfähigkeit: 0,035 W/(mK)
Baustoffklasse: B1 (schwerentflammbar)
 (DIN 4102-1)
Druckbelastbarkeit: dh (hoch)

Einbauort: alle Räume außer Fahrzeughallen  und
Desinfektionsgarage

Angeb. Hersteller: '...'

Angeb. Fabrikat: '...'
Menge: 700,000 m²

**25.01.0050 Wärmedämmung Estrich, 1.Lage, EPS 035 DEO dh, 50 mm**
Wärmedämmschicht für Fußboden, aus Polystyrol-
Hartschaum EPS DIN EN 13163, inkl. Anarbeiten der
Wärmedämmung an Kabelkanäle, Bodentanks, Rohre und.
dgl., als Unterlage für die 2. Lage Wärmedämmung der
Pos. 25.01.0060
liefern und auf der Bodenplatte/Abdichtung
sach- und fachgerecht einbauen.

Material: EPS (DIN EN 13163)
Dicke: 50 mm
Bemessungswert derWärmeleitfähigkeit: 0,035 W/(mK)
Baustoffklasse: B1 (schwerentflammbar)
 (DIN 4102-1)
Brandverhalten: E (EN 13501-1)
Druckbelastbarkeit: dh (hoch)

Einbauort: Schulungsraum

Angeb. Hersteller: '...'

Angeb. Fabrikat: '...'
Menge: 87,000 m²

**25.01.0060 Wärmedämmung Estrich, 2.Lage, EPS 035 DEO dh, 20 mm**
Wärmedämmschicht für Fußboden, aus Polystyrol-
Hartschaum EPS DIN EN 13163, inkl. Anarbeiten der
Wärmedämmung an Kabelkanäle, Bodentanks, Rohre und.
dgl.,
als Unterlage für Estrich bzw. FBH-Verlegeplatte
liefern und auf der Wärmedämmung der 1. Lage der Pos.
25.01.0050, versetzt,,
sach- und fachgerecht einbauen.

Auf die Wärmedämmung erfolgt der Einbau einer FBH-
Verlegeplatte EPS 040 DES sg (Dicke 30 mm)-durch das
Gewerk HLS.

Material: EPS (DIN EN 13163)
Dicke: 20 mm
Bemessungswert derWärmeleitfähigkeit: 0,035 W/(mK)
Baustoffklasse: B1 (schwerentflammbar)
 (DIN 4102-1)
Druckbelastbarkeit: dh (hoch)

Einbauort: Schulungsraum

Angeb. Hersteller: '...'

Angeb. Fabrikat: '...'
Menge: 87,000 m²

**25.01.0070 Zulage Anarbeiten Wärmedämmung an ELT-Bodenkanäle**
Zulage zur Wärmedämmung der Pos. 25.01.0050 für das
Anarbeiten an ELT-Bodenkanäle o. ä.
Menge: 50,000 m

**25.01.0080 Schutz- und Trennlage unter Estrich, PE-Folie**
Abdeckung der Dämmschicht unter Zementestrich liefern
und fachgerecht nach Herstellervorschrift verlegen,
Abdeckung mit PE-Folie, einlagig, mit versetzten
Stößen, 15 cm überlappt und seitlich entsprechend der
Estrichdicke hochgeschlagen, als Schutz- oder
Trennlage.
Leistung einschließlich aller notwendigen Zuschnitte.

Einbau in Räumen ohne Fußbodenheizung.

Foliendicke : mind. 0,3 mm

Angeb. Hersteller : '...'

Angeb. Fabrikat : '...'
Menge: 32,000 m²

#### Titel 25.02 ESTRICHARBEITEN

**25.02.0010 Heizestrich, DIN 18560 CT-C35-F5-S65-H45, unbewehrt**
Zementestrich, schwimmend, DIN 18560,CT, als
Heizestrich in Bauart A, unbewehrt, als Estrich auf
Dämmschicht,mit erhöhten Ebenheitsanforderungen DIN
18202,
lotrechte Nutzlasten (Einzellasten bis 2 kN,
Flächenlasten bis 3 kN/m²),
Oberfläche planeben abgezogen,
zur Aufnahme von im Dünnbett verlegten Fliesen-/Platten
-
belägen oder PVC-, Linoleum- bzw. Textilbelägen,liefern
und sach- und fachgerecht nach Herstellervorschriften
einbauen.

Estrichart: CT (DIN 18560)
Estrichnenndicke: 65 mm
Rohrüberdeckung: mind. 45 mm
Rohrdurchmesser: 16 mm
Druckfestigkeitsklasse: C35 (DIN EN 13813)
Biegezugfestigkeitsklasse: F5 (DIN EN 13813)
lotrechte Nutzlasten
Einzellasten: bis 2 kN
Flächenlasten: bis 3 kN/m²

Einbauort: alle Räume außer Fahrzeughallen  und
Desinfektionsgarage

Leistung einschließlich Herstellung und Schließung
aller notwendigen Fugen, Anschlüsse an aufgehenden
Bauteilen, Öffnungen und Kanten mit Randdämmstreifen.

Leistung inkl. Aufheizen und Abheizen des
Fußbodenaufbaus.
Menge: 787,000 m²

**25.02.0020 Estrich Mehr-/Minderstärke, Zementestrich, 5 mm**
Zulage für Mehrstärken bzw. Abschlag für Minderstärken
des Zementestrichs der Pos. 25.02.0010, Dicke bis 5 mm,
z.B. für das Angleichen an andere Fußbodenbereiche zum
Herstellen niveaugleicher Übergänge im Bodenbelag.
Menge: 350,000 m²

**25.02.0030 Zulage Anarbeiten Estrich an ELT-Bodentanks, bis 0,20 m², ohne Gefälle**
Zulage zum schwimmenden Estrich der Pos. 25.02.0010 für
das Anarbeiten an ELT-Bodentanks o. ä. in verschiedenen
Abmessungen bis 0,20 m², ohne Gefälle.
Menge: 10,000 St

**25.02.0040 Aussparung herstellen, 1,10 x 1,50 m, für Sauberlaufzone**
Aussparung herstellen, im Estrich der Pos. 25.02.0010,
für später einzubauende Sauberlaufmatten im
Eingangsbereich,

Länge: ca. 1,50 m
Breite: ca. 1,10 m,
Abstellhöhe von OK Estrich: ca.15 mm,

Einbauort: Eingang Achse A-B/2

inkl. Entfernung und Entsorgung der Abstellung.
Menge: 1,000 St

**25.02.0050 Aussparung herstellen, 2,00 x 1,50 m, für Sauberlaufzone**
Aussparung herstellen, im Estrich der Pos. 25.02.0010,
für später einzubauende Sauberlaufmatten im
Eingangsbereich,

Länge: ca. 1,50 m
Breite: ca. 2,00 m,
Abstellhöhe von OK Estrich: ca.15 mm,

Einbauort: Eingang Achse C-F/11
 Eingang Achse E-F/12

inkl. Entfernung und Entsorgung der Abstellung
Menge: 2,000 St

**25.02.0060 Bewegungsfugenprofil, inkl. Querkraftdübel**
Bewegungsfugenprofil in den Heizestrich
der Pos. 25.02.0010 vor dem Verlegen des Estrichs,
liefern und sach- und fachgerecht nach
Herstellervorschriften einbauen,
inkl. aller notwendigen Zuschnitte,
inkl. Ausschnitte für Durchführung der Heizleitungen,

Material: verzinktes Stahlblech und  PE-Schaum
Dicke PE-Schaum: ca. 10 mm
Gesamtmaß Profil: ca. 24 x 95 mm
Einbauhöhe Estrich: ca. 65 mm

Einbauort:  Bewegungsfugen in Fluren
 und an Übergängen zu den
 Fahrzeughallen

Das Profil ist mit geeigneten Hilfsmitteln auf die
benötigte Höhe zu fixieren. Zur Querkraftverdübelung
und zur Reduzierung eines möglichen Höhenversatzes des
Estrichs sind Estrichdübel mit gleitfähigem
Kunststoffüberzug mitzuliefern und einzubauen.
Lieferung und Einbau der Estrichdübel ist in die
Position mit einzukalkulieren.

Einbau:  direkt unter der Metallschiene
des BewegungsfugenprofilsAbstand: 30 cm bzw. Angabe
Bauleitung

zur Planung verwendetes Fabrikat:
Protektor, Bewegungsfugenprofil Estrich Nr. 3916 o.
glw.

Angeb. Hersteller: '...'

Angeb. Fabrikat: '...'
Menge: 39,000 m

**25.02.0070 Scheinfugen schneiden**
Herstellen von Scheinfugen in den Zementestrich der
Pos. 25.02.0010 nach DIN EN 13318,
Einschneiden in den frischen Estrichmörtel mittels
Kellenschnitt,,
ein kraftschlüssiger Verschluss der Fugen mit
Reaktionsharz erfolgt durch nachfolgende Gewerke
(Bodenleger, Fliesenleger),
Fugentiefe:  max. 20 mm von OK Estrich
Menge: 60,000 m

**25.02.0080 Prüfung Feuchtigkeit, CM-Methode, Estrich**
Prüfung des Feuchtigkeitsgehaltes des Estrichs mit der
CM-Methode, inkl. genaues Protokollieren der
Messstellen und Messergebnisse. Ausführung nach Angabe
der Bauleitung. Die Messergebnisse sind der Bauleitung
vorzulegen.
Menge: 42,000 St

**25.02.0090 Baubegleitung Trocknungphase - Lüften der Räume**
Baubegleitung während der Aufheiz- bzw. Trocknungsphase
der Estrich,Fußbodenheizung wird bauseits
funktionsfähig zur Verfügung gestellt.

Die Baubegleitung beinhaltet pro Woche das 3-malige
Lüften aller Räume mittels Fensterlüftung. Zugluft ist
zu vermeiden.
Das Lüften ist dabei wöchentlich an unterschiedlichen
Wochentagen, welche nicht aufeinander folgen,
durchzuführen (Montag, Mittwoch, Freitag).

Anfallende Fahrt- und Übernachtungskosten sind in den
Einheitspreis der Position mit einzuberechnen und
werden nicht gesondert vergütet.
Menge: 24,000 St

USt %: 19,00
